# 2026klein-GemeindehausBuberow-Sanierung&Ersatzbau
Angebotsaufforderung (GAEB DA XML 3.3, DA83)
Projekt: 2026
Währung: EUR
Erstellt mit: GXML Toolbox V3.3 R20220330, ORCA AVA 27 27.00.00, 02.07.2026

## 09 KG300-Malerarbeiten

### Titel 01 VorbereitendeMaßnahmen

**01.1 Fläche überspannen, Malergewebe**
Überspannen rissegefährdeter Flächen sowie Kanten, Ecken etc., mit Gewebe, inkl. Vorbehandlung und Spachtelung.
NUR AUF BESONDERE ANWEISUNG DER BAULEITUNG!
Menge: 20,000 m²

**01.2 Facharbeiterstunden/Regiestunden**
Lohnstunden eines Facharbeiters, für von der
Bauüberwachnung angeordnete Arbeiten. Einschließlich aller
Zuschläge für Arbeiten, welche nicht in den Positionen erfasst sind und gegen Nachweis zur Ausführung kommen,
Stundenlohnarbeiten werden nur vergütet, wenn sie vorher vom AG ausdrücklich angeordnet bzw. abgestimmt worden sind.
Dazugehörende Stundenlohnberichte müssen spätestens zur nächsten Bausitzung der Bauleitung des AG zur Anerkennung vorgelegt werden.
NUR AUF BESONDERE ANWEISUNG DER BAULEITUNG!
Menge: 7,000 Std

### Titel 02 Malerarbeiten Wand

**02.1 Grundierung Wand**
Grundierung zur Verbesserung der Haftung von Beschichtungssystemen auf mineralischen und saugfähigen Untergründen
liefern und auftragen.
inkl. Untergrund von Staub und losen Verschmutzungen befreien.
Untergrund  :Putze (Kalkzement-u.Gipsputz), Beton,
  Gipskarton gespachtelt, Spachtelmassen
Bauteil :Innenwände
Menge: 310,000 m²

**02.2 Spachtelung Wand Q3 Beton,Kalkzementputz, 2-fach, Handspachtel,vollflächig**
Untergrund auf Eignung, Trag- sowie
Haftfähigkeit prüfen.

Zweimalige vollflächige Spachtelung auftragen und glätten,
einschl. dem vorherigen Beispachteln von Ausbruchstellen,
Lunkern und Rissen mit verarbeitungsfertiger,
pastöser Feinspachtelmasse  von Kalkzement-Putzflächen zur
Aufnahme Malerflies/Glasflies (glatt) mit Mineral-Handspachtel.
Das Angleichen der Oberfläche durch Nachschleifen
ist Teil des Preises. Eventuelle Fehlstellen nachspachteln.
inkl. Fenster und Böden schützen,

Flächenanteil:  100%
Bauteil:  Innenwände Beton
Spachtelmasse:  Dispersionsspachtelmasse
Anzahl Lagen:  2
Qualitätsstufe : mind. Q3
NUR AUF BESONDERE ANWEISUNG DER BAULEITUNG!
Menge: 247,500 m²

**02.3 Spachtelung Wand Q3 Gipskarton, 2-fach, Handspachtel, vollflächig,**
Zweimalige vollflächige Spachtelung auftragen und glätten,
einschl. dem vorherigen Beispachteln von Ausbruchstellen,
Lunkern und Rissen mit verarbeitungsfertiger,
pastöser Feinspachtelmasse  Gipskarton zur
Aufnahme Malerflies/Glasflies (glatt) mit Mineral-Handspachtel.
Das Angleichen der Oberfläche durch Nachschleifen
ist Teil des Preises. Eventuelle Fehlstellen nachspachteln.
inkl. Fenster und Böden schützen,

Flächenanteil:  100%
Bauteil:  Innenwände
Untergrund:  Gipskarton
Spachtelmasse:  Dispersionsspachtelmasse
Anzahl Lagen:  2
Qualitätsstufe : mind. Q3
NUR AUF BESONDERE ANWEISUNG DER BAULEITUNG!
Menge: 62,500 m²

**02.4 Malervliestapete/Glasflies auf Putz, Beton glatt strukturlos-Wand tapezieren**
Rissüberbrückendes Malervlies/Glasflies ohne Beschichtung liefern als strukturloser, Wandbelag, dimensionsstabil, rissüberbrückend, reißfest, spannungsarm, für innen
nahtlos und faltenfrei,auf Stoß an Wänden
tapezieren. Mit geeignetem Kleber auf tragfähigen Untergrund
anbringen.
Farbton: naturweiß
Werkstoffbasis: spezielle Zellstoff- und Textilfasern,
kombiniert mit polymeren Bindemitteln
Flächengewicht: ca. 160 g/m²
Bauteil  :Innenwände
Untergrund  :Putze (Gipsputz), Beton,
Wandhöhe  :bis 3,00
Design :glatt, strukturlos nach Wahl des AG
inkl. Bemusterung vorab
Menge: 247,500 m²

**02.5 Malervliestapete/Glasflies auf Troba glatt strukturlos-Wand tapezieren**
Rissüberbrückendes Malervlies/Glasflies ohne Beschichtung liefern als strukturloser, Wandbelag, dimensionsstabil, rissüberbrückend, reißfest, spannungsarm, für innen
nahtlos und faltenfrei,auf Stoß an Wänden
tapezieren. Mit geeignetem Kleber auf tragfähigen Untergrund
anbringen.
Farbton: naturweiß
Werkstoffbasis: spezielle Zellstoff- und Textilfasern,
kombiniert mit polymeren Bindemitteln
Flächengewicht: ca. 160 g/m²
Bauteil  :Innenwände
Untergrund  :Gipskarton, Spachtelungen
Wandhöhe  :bis 3,00
Design :glatt, strukturlos nach Wahl des AG
inkl. Bemusterung vorab
Menge: 62,500 m²

**02.6 Glasflies-Tapete, Leibung**
Glasgewebe-Tapete auf Stoß tapeziert, ohne Beschichtung, an Leibungsflächen.
nahtlos und faltenfrei,auf Stoß an Wänden
tapezieren. Mit geeignetem Kleber auf tragfähigen Untergrund
anbringen.

Bauteil:  alle Leibungen (auch runde) im Innenbereich
Breite  :bis 25 cm
Untergrund  :Putze (Gipsputz), Beton,
  Gipskarton, Spachtelungen
Wandhöhe  :bis 3,00
Breite : bis 25 cm
Menge: 70,000 m

**02.7 Erstbeschichtung, Disp., matt, NAB-Klasse 1**
Erstbeschichtung auf allen Wandflächen deckend im
Innenbereich aufbringen.
Zwischen- und Schlussbeschichtung mit Dispersionsfarbe.
inkl. Fenster und Böden schützen,

Bauteil  :Innenwände
Untergrund  :Glasvlies,Putze (Kalkzement-u.Gipsputz),  Beton,Gipskarton, Spachtelungen
Nassabrieb : Klasse 1 nach DIN EN 13300
Deckvermögen : Klasse 1, stumpfmatt, nach DIN EN 13300.
Farbe : weiß
Menge: 310,000 m²

**02.8 Erstbeschichtung,Disp., matt, NAB-Klasse 1, Leibungen**
Erstbeschichtung auf allen Wandflächen deckend im
Innenbereich aufbringen.
Zwischen- und Schlussbeschichtung mit Dispersionsfarbe.

Bauteil  :alle Leibungen (auch runde) im Innenbereich
Untergrund  :Glasvlies, Putze (Kalkzement-u.Gipsputz), Beton, Gipskarton, Spachtelungen
Breite  :bis 35 cm
Nassabrieb : Klasse 1 nach DIN EN 13300
Deckvermögen : Klasse 1, stumpfmatt, nach DIN EN 13300.
Farbe : weiß
Menge: 70,000 m

**02.9 Zulage Beschichtung, dunkle Tönung, IF, MK**
Zulage für Beschichtungen mit Beschichtungsstoffen für den Innenbereich aller Art, stark pigmentiert bzw. mit dunkler Tönung, als Mehrkosten.
Menge: 155,000 m²

**02.10 Zulage Anstrich in Nassraum, fungizid**
Zulage für Anstrich von Wänden in Nassräumen mit
Nassraum-geeigneter Farbe mit Zusatzmittel mit fungizider Wirkung.
Bauteil: Wände in Duschen & WC, Innenbereich
Menge: 80,000 m²

**02.11 Zulage Anstrich in Nassraum, fungizid, Leibungen**
Zulage für Anstrich von Wänden in Nassräumen mit
Nassraum-geeigneter Farbe mit Zusatzmittel mit fungizider Wirkung.
Bauteil: Leibungen in Duschen & WC, Innenbereich
Breite:  bis 35cm
Menge: 5,000 m

**02.12 Eckschutzwinkel, Edelstahl, gebürstet**
Eckschutzwinkel mit 30 mm Schenkellänge, Edelstahl (V2A), Oberfläche gebürstet, pulverbeschichtet, an horizontalen oder vertikalen Kanten.
NUR AUF WUNSCH DES BAUHERRN UND AUF BESONDERE ANWEISUNG DER BAULEITUNG!
Menge: 25,000 m

**02.13 Facharbeiterstunden/Regiestunden**
Lohnstunden eines Facharbeiters, für von der
Bauüberwachnung angeordnete Arbeiten. Einschließlich aller
Zuschläge für Arbeiten, welche nicht in den Positionen erfasst sind und gegen Nachweis zur Ausführung kommen,
Stundenlohnarbeiten werden nur vergütet, wenn sie vorher vom AG ausdrücklich angeordnet bzw. abgestimmt worden sind.
Dazugehörende Stundenlohnberichte müssen spätestens zur nächsten Bausitzung der Bauleitung des AG zur Anerkennung vorgelegt werden.
NUR AUF BESONDERE ANWEISUNG DER BAULEITUNG!
Menge: 7,000 Std

### Titel 03 Malerarbeiten Decke

**03.1 Grundierung Decke, Beton/GK, Grundierung/Haftgrund**
Grundierung zur Verbesserung der Haftung von Beschichtungssystemen auf  mineralischen und saugfähigen Untergründen
liefern und auftragen.
Untergrund :Beton glatt geschalt, Gipskarton gespachtelt
Bauteil: Decken, ohne Schrägen, Innen
Menge: 115,000 m²

**03.2 Spachtelung Decke Q3 Gipskarton, 2-fach, Handspachtel, vollflächig,**
Zweimalige vollflächige Spachtelung auftragen und glätten,
einschl. dem vorherigen Beispachteln von Ausbruchstellen,
Lunkern und Rissen mit verarbeitungsfertiger,
pastöser Feinspachtelmasse  Gipskarton zur
Aufnahme Malerflies/Glasflies (glatt) mit Mineral-Handspachtel.
Das Angleichen der Oberfläche durch Nachschleifen
ist Teil des Preises. Eventuelle Fehlstellen nachspachteln.

Inkl. Grundierung zur Verbesserung der Haftung von Beschichtungssystemen
auf saugfähigen Untergründen liefern und auftragen.

Flächenanteil:  100%
Bauteil: Decken
Untergrund:  Gipskarton
Spachtelmasse:  Dispersionsspachtelmasse
Anzahl Lagen:  2
Qualitätsstufe : mind. Q3
NUR AUF BESONDERE ANWEISUNG DER BAULEITUNG!
Menge: 115,000 m²

**03.3 Malervliestapete/Glasflies glatt strukturlos-Decke tapezieren**
Rissüberbrückendes Malervlies/Glasflies ohne Beschichtung liefern als strukturloser, Deckenbelag, dimensionsstabil, rissüberbrückend, reißfest, spannungsarm, für innen
nahtlos und faltenfrei,auf Stoß an Decken
tapezieren. Mit geeignetem Kleber auf tragfähigen Untergrund
anbringen.
Farbton: naturweiß
Werkstoffbasis: spezielle Zellstoff- und Textilfasern,
kombiniert mit polymeren Bindemitteln
Flächengewicht: ca. 160 g/m²
Bauteil  :Decken
Untergrund  : Gipskarton, Spachtelungen
Wandhöhe  :bis 3,00
Design :glatt, strukturlos nach Wahl des AG
inkl. Bemusterung vorab
Menge: 115,000 m²

**03.4 Erstbeschichtung Decke GK,,Disp., matt, NAB-Klasse 2**
Erstbeschichtung auf gespachtelte
Giptskartondecken deckend im Innenbereich aufbringen.
Zwischen- und Schlussbeschichtung mit Dispersionsfarbe.

Bauteil  : Decken
Untergrund  : GK -  Gipskarton gespachtelt und grundiert
Nassabrieb : Klasse 2 nach DIN EN 13300
Deckvermögen : Klasse 1, stumpfmatt, nach DIN EN 13300.
Farbe : weiß
Menge: 115,000 m²

**03.5 Facharbeiterstunden/Regiestunden**
Lohnstunden eines Facharbeiters, für von der
Bauüberwachnung angeordnete Arbeiten. Einschließlich aller
Zuschläge für Arbeiten, welche nicht in den Positionen erfasst sind und gegen Nachweis zur Ausführung kommen,
Stundenlohnarbeiten werden nur vergütet, wenn sie vorher vom AG ausdrücklich angeordnet bzw. abgestimmt worden sind.
Dazugehörende Stundenlohnberichte müssen spätestens zur nächsten Bausitzung der Bauleitung des AG zur Anerkennung vorgelegt werden.
NUR AUF BESONDERE ANWEISUNG DER BAULEITUNG!
Menge: 7,000 Std

### Titel 04 Fugen elastisch

**04.1 Fugendichtung innen, Acryl, 10 mm**
Elasto-plastische Verfugung der Anschlüsse Decke/Wand mit Dichtstoff auf Acryldispersionsbasis (überstreichbar), inkl. reinigen, abkleben und grundieren. Fugen anschließend glätten.
Fugenbreite : 10 mm
Menge: 275,000 m

**04.2 Fugendichtung innen, Silikon, 10 mm**
Elasto-plastische Verfugung von Anschlüssen mit Dichtstoff auf Silikonbasis, inkl. reinigen, abkleben und grundieren. Fugen anschließend glätten.
Fugenbreite : 10 mm
NUR AUF BESONDERE ANWEISUNG DER BAULEITUNG!
Menge: 100,000 m

**04.3 Facharbeiterstunden/Regiestunden**
Lohnstunden eines Facharbeiters, für von der
Bauüberwachnung angeordnete Arbeiten. Einschließlich aller
Zuschläge für Arbeiten, welche nicht in den Positionen erfasst sind und gegen Nachweis zur Ausführung kommen,
Stundenlohnarbeiten werden nur vergütet, wenn sie vorher vom AG ausdrücklich angeordnet bzw. abgestimmt worden sind.
Dazugehörende Stundenlohnberichte müssen spätestens zur nächsten Bausitzung der Bauleitung des AG zur Anerkennung vorgelegt werden.
NUR AUF BESONDERE ANWEISUNG DER BAULEITUNG!
Menge: 7,000 Std

### Titel 05 Malerarbeiten Metall, Rohre, Sonstiges

**05.1 Erstbeschichtung Rohrleitungen bis DN 40**
Sichtbare Rohrleitungen aus Metall
allseitig als Neubausystem beschichten,
Untergrundvorbereitung,
Haftgrundierung auf den Untergrund abgestimmt,
Zwischen- und Schlußbeschichtung,
Rohrabmessungen : bis DN 40
Eigenschaften: deckender PVC Acrylharzlack
Standardfarbton nach Wahl des Auftraggebers
Untergrund: Metall, Kunststoff
Ausführungshöhe bis 4,50 m
Menge: 10,000 m

**05.2 Erstbeschichtung Rohrleitungen DN 70- 150**
Sichtbare Rohrleitungen aus Metall
allseitig als Neubausystem beschichten,
Untergrundvorbereitung,
Haftgrundierung auf den Untergrund abgestimmt,
Zwischen- und Schlußbeschichtung,
Rohrabmessungen : DN 70 bis DN 150
Eigenschaften: deckender Acrylharzlack
Standardfarbton nach Wahl des Auftraggebers
Untergrund: Metall, Kunststoff, Titanzink
Ausführungshöhe bis 4,50 m
Menge: 10,000 m

**05.3 Erstbeschichtung Heizungsrohrleitungen bis DN 40**
Sichtbare Heizungsrohrleitungen aus Metall
als Neubausystem beschichten,
Untergrundvorbereitung,
Haftgrundierung auf den Untergrund abgestimmt,
Zwischen- und Schlußbeschichtung,
Rohrabmessungen : bis DN 40
Eigenschaften: deckendes Alkydharzlacksystem
für Heizkörper,
hitzebeständig bis 120 °C
Standardfarbton nach Wahl des Auftraggebers
Untergrund: Metall
Ausführungshöhe bis 4,50 m
Menge: 10,000 m

**05.4 Facharbeiterstunden/Regiestunden**
Lohnstunden eines Facharbeiters, für von der
Bauüberwachnung angeordnete Arbeiten. Einschließlich aller
Zuschläge für Arbeiten, welche nicht in den Positionen erfasst sind und gegen Nachweis zur Ausführung kommen,
Stundenlohnarbeiten werden nur vergütet, wenn sie vorher vom AG ausdrücklich angeordnet bzw. abgestimmt worden sind.
Dazugehörende Stundenlohnberichte müssen spätestens zur nächsten Bausitzung der Bauleitung des AG zur Anerkennung vorgelegt werden.
NUR AUF BESONDERE ANWEISUNG DER BAULEITUNG!
Menge: 7,000 Std

### Titel 06 Außenbauteile

**06.1 Beschichtung, Beton,Putz außen, Silikat weiß**
Erstbeschichtung auf Putz,Beton im Außenbereich, scheuerbeständig, deckend, mit Silikatfarbe, mit zusätzlicher Zwischenbeschichtung.

Bauteil : außen: Wand und Deckenflächen
Untergrund : Beton, Putz
Glanzgrad : stumpfmatt
Deckvermögen : Klasse 1
Farbe : nach Wahl des AG, inkl. kostenloser Bemusterung
NUR AUF BESONDERE ANWEISUNG DER BAULEITUNG!
Menge: 10,000 m²

**06.2 Erstbeschichtung, Holzkonstr., Lasur**
Erstbeschichtung als Dickschichtlasur auf Holzkonstruktionen im Außenbereich, wie Bretter, Stützen, Sparren, Fachwerk u.ä., bestehend aus Grund- und Schlussbeschichtung.
Farbe: nach Wahl des AG z.B. RAL 7002 (olivgrau)
Menge: 15,000 m²

**06.3 Erstbeschichtung, Holzkonstr., Kunstharz**
Erstbeschichtung auf Holzkonstruktionen im Außenbereich, wie Stützen, Sparren, Fachwerk u.ä., deckend, mit Kunstharzlackfarbe, bestehend aus Grund-, Zwischen- und Schlussbeschichtung.
Farbe: nach Wahl des AG z.B. RAL 7002 (olivgrau)
Menge: 15,000 m²

**06.4 Facharbeiterstunden/Regiestunden**
Lohnstunden eines Facharbeiters, für von der
Bauüberwachnung angeordnete Arbeiten. Einschließlich aller
Zuschläge für Arbeiten, welche nicht in den Positionen erfasst sind und gegen Nachweis zur Ausführung kommen,
Stundenlohnarbeiten werden nur vergütet, wenn sie vorher vom AG ausdrücklich angeordnet bzw. abgestimmt worden sind.
Dazugehörende Stundenlohnberichte müssen spätestens zur nächsten Bausitzung der Bauleitung des AG zur Anerkennung vorgelegt werden.
NUR AUF BESONDERE ANWEISUNG DER BAULEITUNG!
Menge: 7,000 Std
